# BA 2 Sporthalle Wenzenbach - AVA
Angebotsaufforderung (GAEB DA XML 3.2, DA83)
Projekt: 23-3865
Währung: EUR
Auftraggeber: Gemeinde Wenzenbach, Hauptstraße 40, 93173 Wenzenbach
Ausführungsort: Schulkomplex Wenzenbach - BA 2 Sporthall
Erstellt mit: BUILDUP, BUILDUP v30.0.0.0, 04.05.2026

## 001 Abbruch- und Rückbauarbeiten

### 1 Abbruch- und Rückbauarbeiten

*Hinweis: Allgemeines*
ALLGEMEINE BAUBESCHREIBUNG

Objekt:
Neubau Schulkomplex am Roither Weg

Roither Weg 15, 15a
93173 Wenzenbach

Leistung:
BA2 - Abbruch- und Rückbauarbeiten

Auftraggeber:
Gemeinde Wenzenbach,
vertr. d. H. Ersten Bürgermeister Sebastian Koch
Hauptstraße 40
93173 Wenzenbach

Allgemeine Beschreibung der Leistung

Im Rahmen der nachfolgend beschriebenen Leistung ist ein Gebäudeteile sowie ein Freiflächensportplatz und Freiflächenbeläge der Mittelschule Wenzenbach abzubrechen.

Eine Besichtung der abzubrechenden Gebäude ist grundsätzlich möglich und wird auch dringend empfohlen.

Grundsätzlich sind Besichtigungstermine von Montag bis Mittwochs, 08:00 bis 16:00 Uhr zur Verfügung.
Genaue Besichtigungstermine, insbesondere im Innenbereich sind mit der Gemeinde Wenzenbach zu vereinbaren.
Kontakt über die zuständige Abteilung unter folgender Projektmailadresse:

projekt.mittelschuele@wenzenbach

Allgemeine Beschreibung des Projektes:

Städtebau - Entwurfskonzept allgemein

Die Gemeinde Wenzenbach plant die Generalsanierung der Mittelschule Wenzenbach. In diesem Zuge soll eine Zusammenlegung von Grundschule und Mittelschule am Standort Roither Weg 15 in 93173 Wenzenbach - derzeitiger Mittelschulstandort- erfolgen, sowie der Ausbau der Grund- und Mittelschule zur offenen Ganztagsschule als QNG geförderte Maßnahme.
Ausgangssituation, Angabe IST-Zustand
Bei dem bestehenden Schulgebäude handelt es sich um einen mehrgeschossigen, unterkellerten Schulhausbau aus dem Jahre 1972/73. Die angeschlossenen Bauteile (westlicher Anbau) aus dem Jahre 2000 und Bibliothek werden abgebrochen um den 1. Bauabschnitt Neubau Lernhaus Mittelschule zu erstellen.
Durch Teilabbrüche der nördlich bestehenden Schulbaukörper (Abbruch bestehender Verbindungsbau, westlicher Anbau und Teile der Außenanlagen) wird das erste Baufeld geschaffen und die Lernbausteine für Grundschule und Mittelschule in getrennten Bauabschnitten erstellt. Somit entsteht für beide Schulen eine identitätsstiftende Heimatbasis (Homebase).
Lernhäuser
Die beiden neuen zweigeschossigen Schulbaukörper, die sogenannten Lernhäuser, werden mit separaten überdachten Zugängen an den Bestand angeschlossen. In den Lernhäusern werden um den lichtdurchfluteten Marktplatz herum, die Klassen-Gruppen und Differenzierungsräume angeordnet. Lehrerstützpunkte und kompakte WC-Kerne ergänzen den funktionalen Baukörper.
Die Sanierungs- und Erweiterungsmaßnahmen werden das Areal neu strukturieren und differenzierte und getrennte Pausenhöfe für die Grundschule und Mittelschule geschaffen.
Das Foyer kann somit die Mensa bespielen, aber auch die Turnhalle bei Veranstaltungen. Das Schülercafe liegt zentral zur Mitbenutzung der offenen Ganztagsschule im Erdgeschoss an die Mensa angegliedert.
Sanierung bestehendes Gebäude/Fachraumtrakt und Verwaltung
Grundschule und Mittelschule sind durch verglaste Verbindungsgänge mit dem zu sanierenden Altbau verbunden. Im bestehenden dreigeschossigen massiven Gebäude ist nach Sanierung die Verwaltung mit Fachräumen untergebracht. Teile des Südturms werden erhalten, hier ist die Ganztagesbetreuung untergebracht.
3-Fach-Turnhalle
Die gewünschte 3-Feld-Halle wird im Osten zeitlich etwas zeitlich versetzt zum BA1 Grundschule mit dem Hauptschulbaukörper verortet.
Umgesetzt wurden überdachte Zugangs- und Pausenbereiche für 9 Grundschulklassen und 9 Mittelschulklassen mit Gruppen- und Differenzierungräumen unter Berücksichtigung des gesamten Raumprogramms und in Abstimmung mit dem Fördergeber (Förderbandbreiten).
Die Umsetzung des neuen Konzepts wird in 4 Bauabschnitten erfolgen:
Die Errichtung der Neubauten erfolgt in sinnvollen Bauabschnitten, in Abstimmung mit der Schulfamilie und im laufenden Schulbetrieb. Während der Bauphasen werden Ausweichflächen geschaffen, um den normalen Schulablauf zu gewährleisten. Die außerschulischen Nutzungen, welche der Fachklassenriegel beherbergt, werden einstweilen in der Grundschule statt finden(BA 3). Dies wurde bereits mit den Fachlehrern abgestimmt. Für die Schulküche muss es eine Interimslösung geben.

BA 1 Neubau Mittelschule West (Umfang des derzeitigen QNG Förderantrags)
BA 2 Neubau 3- Feld- Sporthalle
BA 3 Neubau Grundschule
BA 4 Generalsanierung des best. Fachklassentrakts mit Anbindung Neubau Grundschule und Mittelschule

Auszuführende Leistungen
Die vorliegende Ausschreibung umfasst im wesentlichen die nachfolgenden Leistungen :

- Vorbereitende Maßnahmen
- Abbruch- und Rückbauarbeiten
- Erdarbeiten
- Entsorgung
- Stundenlohnarbeiten

Bereits ausgeführte Vorarbeiten
- Entrümpelung
- Stilllegung Stromanschluss im Gebäude
- Stilllegung Wasseranschluss im Gebäude

Bereits ausgeführte Leistungen
-entfällt-

Gleichzeitig laufende Leistungen
- Stilllegung Stromanschluss im Gebäude
- Stilllegung Wasseranschluss im Gebäude

*Hinweis: Allgemeine Vorbemerkungen Abbruch- und Rückbauarbeiten*
Allgemeine Vorbemerkungen Abbuch- und Rückbauarbeiten

Die technischen Angaben sind als Ergänzung der ohnehin einzuhaltenden allgemein gültigen
Bestimmungen, Vorschriften und anerkannten Regeln der Technik zu verstehen. In Zweifelsfällen oder
bei vermuteten Widersprüchlichkeiten ist die erforderliche Eindeutigkeit durch Rückfragen vor
Angebotsabgabe herbeizuführen. Alle Arbeiten sind nach dem derzeitigen Stand der Technik sowie
den einschlägigen Gesetzen, Verordnungen, Vorschriften, (DIN-)Normen und Richtlinien in der jeweils
neuesten Fassung sowie dem Leistungsverzeichnis auszuführen.

1.1 VOB:
Neben den allgemeinen Vertragsbedingungen gilt jeweils die neuste Fassung der VOB.
Insbesondere sind die nachfolgenden Normen zu berücksichtigen und einzuhalten.

- ATV DIN 18299 Allgemeine Regelungen für Bauarbeiten jeder Art
- ATV DIN 18459 Abbruch- und Rückbauarbeiten
- ATV DIN 18300 Erdarbeiten
-
1.2 Normen:
Es gelten die für dieses Gewerk maßgeblichen Normen
Bei Ausführung aller im Leistungsverzeichnis aufgeführten Leistungen sind die Gefahrstoffverordnung, die Technischen Regeln und die bauaufsichtlich eingeführten technischen Baubestimmungen des betreffenden Bundeslandes zu beachten,für Schadstoff Asbest,alte Mineralwolle.

1.3 Ausführung:
Der AN hat während der gesamten Bauzeit einen deutschsprachigen, weisungsbefugten Bauleiter bereitzustellen.
Der AN bzw. dessen Erfüllungsgehilfen verpflichten sich diesbezüglich zur Teilnahme an den wöchentlichen Baustellen-JF-Terminen während der vertraglich vereinbarten Ausführungszeit einschl. der entsprechenden Vor- und Nachlaufzeiten.

1.4 Preisstellung:
Bestandteile des Angebotes sind die Abbruch- und Rückbauarbeiten- gemäß LV.
Das Einrichten, Räumen sowie Unterhalten der Baustelle einschließlich der Geräte und dergleichen, die für die Leistungserbringung erforderlich werden, soweit dies nicht gesondert Beschrieben ist, ist in die Einheitspreise einzukalkulieren und wird nicht gesondert vergütet.

Sämtliche Arbeitshöhen über fertigem Fußboden bzw. Gelände sind den beigefügten Planunterlagen zu entnehmen. Sofern hierfür Arbeitsgerüste, Bühnen, Leitern oder sonstige Steighilfen und Geräte benötigt werden, ist dies in den Einheitspreis einzurechnen.

Der Rückbau von sämtlichen Kabeln, Steckdosen/Schalter, Kabelpritschen etc. die im Gebäude verbaut sind, sind den nachfolgenden Positionen einzukalkulieren und wird nicht gesondert vergütet. Die Entsorgung wird über Wiegenachweise vergütet.

1.5 Abbruch- und Demontageverfahren
Bei den Leistungen handelt es sich um einen Totalabbruch eines Gebäudeteils, die Vergütung erfolgt nach den im Folgenden beschriebenen Einzelleistungen, das Abbruch-/Demontageverfahren ist frei wählbar, Ausführung erschütterungsarm DIN 4150, ohne Funkenfreisetzung, ohne Untergrundbeschädigung, ohne Wasserfreisetzung, staubarm, lärmarm.  Der Einsatz von Geräten ist möglich.

- selektiver Abbruch, um die Entfernung und sichere Handhabung von Gefahrstoffen zu ermöglichen
- Erleichterung der Wiederverwendung und des hochwertigen Recyclings durch selektive Entnahme von Materialien mittels Sortiersysteme für Bau- bzw. Abbruchabfälle
- unter Verwendung der besten verfügbaren Techniken und Ausweisung der max. erreichbaren
Recyclingquote

Materialien, die zu einer Verunreinigung des Bauschutts führen können, sind im Rahmen der Entkernung vor dem Abbruch vollständig aus dem Gebäude zu entfernen.
Sollte die Deklarationsanalyse eine uneingeschränkte Verwertung nicht zulassen und derartige Baustoffe im Bauschutt identifiziert werden, hat der AN die erhöhten Kosten für die Entsorgung/Verwertung zu übernehmen.
Der AN hat dafür Sorge zu tragen, dass schadstoffbelastete Materialien vor dem Abbruch aus dem Gebäude entfernt werden.

1.6 Schadstoffsanierung
Gemäß den vorliegenden Untersuchungsberichten konnten nur wenige Schadstoffe gefunden werden, die Zusätzliche besonderen Maßnahmen erforderlich machen. Das Beiligende Schadstoffgutachten ist zu beachten.

Unbekannte potentiell schadstoffhaltige Bauteile:
Sofern bei den Sanierungs- bzw. Abbruchmaßnahmen Materialien mit Verdacht auf
Schadstoffbeimengungen detektiert werden, die aufgrund ihrer Unzugänglichkeit bislang nicht
identifiziert werden konnten, ist diesbezüglich umgehend die Objektüberwachung des AG zu informieren. Die weitere Vorgehensweise wird in Zusammenarbeit mit der Objektüberwachung des AG festgelegt.

1.7 Abfälle:
Abfälle aus dem Bereich des AN (Baustellenabfälle, z.B. Verpackungsmaterial, Reststoffe usw.) sind entsprechend den rechtlichen Vorschriften (z.B. örtliche Abfallsatzung, Gewerbeabfallverordung) zu entsorgen. Wertstoffe sind auszusondern, in getrennten Fraktionen zu erfassen und der Wiederverwertung zuzuführen. (Nebenleistung nach Nr. 4.1.11 DIN 18 299).

Alle anfallenden Abbruchmaterialien sind entsprechend der bestehenden Vorschriften und Richtlinien zu separieren und getrennt zu entsorgen. Der AN übernimmt die Pflichten des AG und hat die komplette Abwicklung der Entsorgung/Verwertung der anfallenden Abfälle und Wertstoffe zu übernehmen (Einholung von Genehmigungen, Nachweisführung insbesondere Entsorgung von gefährlichen Abfällen über die ZKS-Abfall (eANV) etc.). Alle hierfür anfallenden Kosten sind in die entsprechenden LV-Positionen einzukalkulieren. Analog gilt dies für die
Verwertungs-/Entsorgungskosten der anfallenden Materialien.

Die ordnungsgemäße Verwertung/Deponierung ist dem Bauherrn bzw. der Objektüberwachung des AG ohne gesonderte Aufforderung nach den geltenden Regeln und Gesetzen (Begleitscheine, Wiegescheine, Verwertungs-/ Entsorgungsnachweise etc.) unverzüglich nachzuweisen. Dies gilt insbesondere für gemäß AVV eingestufte gefährliche Abfälle (Elektronisches Nachweisverfahren). Die Vorlage der Entsorgungs- bzw. Verwertungsnachweise ist Voraussetzung für die entsprechende Vergütung. Die
Abfälle sind nach dem seit 01.01.2002 geltenden Abfallverzeichnis der europäischen Kommission zu deklarieren (AVV).

Grundsätzlich werden durch den AN in eigener Verantwortung, ohne Wissen des AG bzw. der
Objektüberwachung des AG beauftragte Deklarationsanalysen und sonstige Untersuchungen nicht anerkannt und nicht vergütet

Abfalltransporte:
Der AN hat in eigener Verantwortung die Form der Transporte der anfallenden Stoffe
festzulegen.Sämtliche Transporte insbesondere gefährlicher Abfälle haben grundsätzlich durch ein nach GGVS zugelassenes Fuhrunternehmen zu erfolgen, das gemäß Gefahrstoffverordnung mit dem Umgang mit gefährlichen Stoffen vertraut ist.

1.8 Lärm

Es sind folgende Maßnahmen vorzusehen und einzuhalten (Selbstverpfichtung des AN):
- Der AN hat für seine Arbeiten ein baustellenbezogenes Lärmvermeidungskonzept zu erstellen und
umzusetzen.
- Der AN muss seine Mitarbeiter ist auf der Baustelle hinsichtlich Lärmvermeidung schulen und dies der
Bauleitung dokumentieren (Protokolle).

Zu berücksichtigen sind insbesondere:
- Die 32. BImSchV (Geräte- und Maschinenlärmschutzverordnung) in Verbindung mit der EU Richtlinie
2000/14/EG
- Nur lärmarme Baumaschinen gemäß RAL-UZ 53
- Alle vereinbarten Schutzzeiten und Lärmschutzmaßnahmen
- Im Zeitraum der Prüfungen sind lärmverursachende Maßnahmen auf ein absoulutes Minimum zu reduzieren, bzw. zeitlich entzerrt auszuführen.
Prüfungszeitraum wie folgt:
??
Uhrzeiten jeweils von 08:00Uhr bis 13:00Uhr

1.9 Staub

Es sind folgende Maßnahmen, entsprechend BImSchG, vorzusehen und einzuhalten (Selbstverplichtung
des AN):
- Der AN hat für seine Arbeiten ein baustellenbezogenes Staubvermeidungskonzept zu erstellen und
umzusetzen.
- Der AN muss seine Mitarbeiter auf der Baustelle hinsichtlich Staubvermeidung schulen und dies der
Bauleitung dokumentieren (Protokolle).

Zu berücksichtigen sind insbesondere:
- Maschinen und Geräte sind mit einer wirksamen Absaugung versehen, Stäube sind an der Entstehungsstelle möglichst vollständig zu erfassen und gefahrlos zu entsorgen.

- Die Ausbreitung des Staubs auf unbelastete Arbeitsbereiche wird verhindert, soweit das technisch
möglich ist. Ablagerungen sind zu vermeiden. Zur Beseitigung werden Feucht- bzw. Nassverfahren
oder saugende Verfahren durchgeführt.

- Einrichtungen zum Abscheiden, Erfassen von Stäuben entsprechen dem aktuellen Stand der Technik.
Die Einrichtungen werden regelmäßig gewartet und geprüft.

- Einsatz Staubschutzmasken gemäß TRGS 500

- Einsatz Lüftungsanlagen

1.10 Nachweise/Unterlagen:
Folgende Unterlagen sind vor Baubeginn der Bauleitung von Seiten des AN für den AG kostenfrei zu erstellen und der Bauleitung bzw. dem AG vorzulegen:
- Betriebsanweisungen (gemäß Gefahrstoffverordnung)
- Nachweis der Sachkunde nach TRGS 519 und 521
- Nachweis über die Genehmigung für den Transport von gefährlichen Abfallstoffen einschl.
Versicherungsnachweis
- Terminplan mit allen auszuführenden Arbeiten
- Geräteliste
- Gefährdungsanalyse nach §5 Arbeitsschutzgesetz
- Standsicherheitsnachweise (soweit erforderlich)
- bei tragenden Konstruktionen (Gerüste, Hilfskonstruktionen, etc.) soweit erforderlich, ein statischer
Nachweis bzw. Genehmigungen und Zulassungen
- Schweißerlaubnis (soweit erforderlich)
- Arbeitsschutzvereinbarungen zur Arbeitnehmerüberlassung bei Einsatz von Leiharbeitern und
Subunternehmern
- Namensliste aller auf der Baustelle beschäftigten Arbeitnehmer
- Nachweise der medizinischen Vorsorgeuntersuchung für alle auf der Baustelle eingesetzten
Personen, die mit schadstoffhaltigen Materialien umgehen
- Unterweisungsnachweis der Arbeitnehmer mit Unterschriften der Arbeitnehmer
- Benennung des verantwortlichen Bauleiters und Projektleiters
- Benennung aller für die Arbeitssicherheit zuständigen Personen (Elektrofachkraft, Ersthelfer)

*Hinweis: Anlagen / Termine*
Anlagen / Termine

1. Vom AG zur Verfügung gestellte Ausführungsunterlagen:

1.1 Objektplanung
Bestandspläne (soweit vorhanden)
Abbruchpläne
BE-Plan ( Grundlage )

1.2: Tragwerksplanung
-entfällt-

1.3 Gutachten / Analysen:
- Durch den AG wurde ein Planungsbüro mit der Schadstoffanalyse und der baubegleitenden Beprobung von Haufwerken und Abfällen beauftragt.
Das Schadstoffgutachten liegt den Unterlgen bei.

1.4 Genehmigungen / Gestattungen:
Die Beseitigung des Gebäudes ist genehmigungspflichtig
Beseitigungsanzeige vorhanden, liegt vor.

1.5 Sonstige Unterlagen:
- Foto-Dokumentation

2. Vom Auftragnehmer zu beschaffende Ausführungsunterlagen:
- Bauzeitenplan für die eigenen Leistungen des AN
- Abbruchanweisung und Arbeitsplan
- Gefährdungsbeurteilung
- Nachweis der Unterweisung der Arbeitnehmer im Umgang mit
  Schadstoffen
- Baustelleneinrichtungsplan

Bauzeitenplan, Baustelleneinrichtungsplan und Abbruchanweisung sind innerhalb von 10 Werktagen dem AG zur Prüfung und Genehmigung vorzulegen.

2.1 Ausführungsunterlagen des AN
-Bestands- und Abrechnungspläne für sämtliche Bauteile inkl. Fotodokumentation
-Abfalltagebuch mit sämtlichen Entsorgungsnachweisen, Wiegescheinen
 Begleit/Übernahmescheinen und sonstigen Entsorgungspapieren.
-Bautagebuch
Dokumentation: Unterlagen sind unaufgefordert 2-fach auf Papier und 1-fach digital auf Datenträger unmittelbar nach Fertigstellung und mind. 10 Tage vor Abnahme an den AG zu übergeben.

3. Termine
Die Abbruch soll weitestgehend in der Ferienzeit erfolgen. Es ist eine ausreichende Mannstärke bereitzustellen, um die Ausführung zum vertragliche Vereinbarten Termin fertigzustellen.

Ausführungszeit: 01.08.2026 - 13.09.2026

#### 1.1 Vorabmaßnahmen

*Hinweis: Baustelleneinrichtung*
Die Arbeiten sind erst nach Herstellung der gemäß Arbeitsstätten-Richtlinie / Verordnung
erforderlichen Einrichtungen und Freigabe durch die AG-BL zu beginnen.
Vor Beginn der Arbeiten ist die Baustelle in geeigneter Weise wirksam abzusperren.
Gegen die öffentlichen Verkehrsflächen, die angrenzenden Grundstücke und die in Nutzung befindlichen Schulflächen ist die Baustelle mit einem geschlossenen Holzzaun abzuschließen. Türen und Tore dürfen nicht in die öffentliche Verkehrsfläche aufschlagen. Die Absperrung ist jederzeit, auch bei Arbeitsruhe, in voller Wirksamkeit vorzuhalten.

In der Regel ist für die Sondernutzung auf öffentlichem Straßengrund eine verkehrsbehördliche Anordnung auf der Grundlage der Straßenverkehrsordnung (StVO)
erforderlich (soweit erforderlich Leistung AN).
Die Baustelle ist durch den AN an die öffentlichen Versorgungseinrichtungen Wasser,
Abwasser und Baustrom) anzuschließen. Die Baustelleneinrichtung beinhaltet alle für den
Baubetrieb erforderlichen Einrichtungen und Ausrüstungen.

Das Einrichten, Vorhalten, Unterhalten und Abbauen der erforderlichen Versorgung mit
Telefon, Strom und Wasser, sowie die Entwässerung der Baustelleneinrichtung für die
eigenen Leistungen des AN während der gesamten Bauzeit ist ausschließlich Sache des AN,
ebenso die Telefon-, Wasser- und Abwasseranschlüsse. Anschlussmöglichkeiten für Wasser
sind im nahen Umfeld des Baugeländes vorhanden.

Sämtliche Baugeräte sind entsprechend den behördlichen Auflagen und den gesetzlichen
Bestimmungen so zu wählen, dass die vorgeschriebenen Richtwerte nicht überschritten werden. Diesbezügliche Beanstandungen bzw. daraus resultierende Bauverzögerungen oder Baueinstellungen gehen zu Lasten des AN. Eine während der Erfüllung der Leistung zu diesem Zweck vorgenommene Änderung der Geräte und Einrichtungen oder deren Anzahl, berechtigt nicht zur Änderung der angebotenen Einheitspreise.

Für die tägliche bzw. unmittelbar notwendige Beseitigung von Verschmutzungen der
öffentlichen Verkehrsflächen, Zufahrtsstraßen und der Baustellenzufahrt haftet in jedem Fall der AN. Kommt der AN dieser Verpflichtung nicht nach, wird die örtliche Bauleitung ein geeignetes Unternehmen mit der Straßensäuberung zu Lasten des Bieters beauftragen. Das tägliche Reinigen der Straßen und Gehwege mittels Kehrmaschine ist einzurechnen.

Aufbau, Vorhalten und Wiederabbau aller für die eigene Leistung notwendigen Gerüste,
Treppen, Absperrungen, Geländer usw. sind grundsätzlich Nebenleistungen, ebenso das Anbringen, Vorhalten und Wiederbeseitigen aller notwendigen Absperrungen, Schutzgeländer und Beschilderungen, sowie vorschriftsmäßige Sicherung des Verkehrs während der gesamten Bauzeit.

Alle Fußgängerbereiche sind trittsicher herzustellen bzw. zu halten. Absperrungen,
Umzäunungen, Schutzgeländer usw. sind vor dem Errichten mit der Bauleitung abzusprechen. Notwendiges Umsetzen, die Kontrolle des ordnungsgemäßen Zustandes einschl. der eventuell vorhandenen Beleuchtung, Verschlusskontrolle nach Arbeitsende obliegt während der Ausführungszeit dem AN. Der AN übernimmt in dieser Zeit die Schadenshaftung.

Grundwassergefährdende Stoffe dürfen nicht ohne Zustimmung der Umweltschutzbehörde auf
dem Baufeld transportiert und gelagert werden.

Der AN hat sich über den baulichen Zustand sämtlicher angrenzender Gebäude, Straßen und
sonstiger Anlagen zu informieren und seine Arbeiten so auszuführen, dass keine
Folgeschäden an diesen entstehen.

Die rückzubauenden Bestandsgebäude werden in einer Schadstoffsanierungsmaßnahme
vorlaufend saniert.

Versorgung der Baustelle mit Medien
Die Lage des Bauwasseranschlusses und des Abwassereinleitungspunktes wird vor Ort nach
Rücksprache mit der AG-BL festgelegt und erfolgt durch und auf Kosten des AN in frostsicherer Ausführung.  Eventuelle Sicherungsmaßnahmen und Genehmigungen in öffentlichen Verkehrsflächen sind durch den AN einzuholen bzw. zu stellen.

Die Baustromanschluss erfolgt ebenfalls durch und auf Kosten des AN. Eventuelle
Sicherungsmaßnahmen und Genehmigungen in öffentlichen Verkehrsflächen sind durch den AN
einzuholen bzw. zu stellen.
Bauwasser, Abwasser und Strom werden über das öffentliche Verteilungsnetz der Stadt
München bezogen. Die Beantragung, Einrichtung und Abrechnung erfolgt direkt durch den AN
mit den SWM.
Bauwasseranschlüsse/Standrohre sind mit Wasseruhren auszurüsten, Nebenkosten sind mit
einzurechnen.
Der AN hat die behördlichen Anträge für Einrichtung und Beseitigung der Anlagen zu
stellen, Gebühren, Nebenkosten und monatliche Prüfung nach UVV sind in die
Einheitspreise einzurechnen und dem SiGeKo nachzuweisen.

Transportwege
Die Verkehrswege/ öffentlichen Straßen sind ständig sauber zu halten. Verunreinigungen
von der Baustelle und Baustellenfahrzeuge sind unverzüglich und regelmäßig durch den AN zu beseitigen. Unbefestigte Baustraßen sind zur Vermeidung von Staubentwicklung feucht zu halten.

**1.1.1 Allgemeine Baustelleneinrichtung**
Einrichten und räumen der Baustelle

In die Position sind sämtliche Maschinen, Geräte und Einrichtungen welche für die Erbringung der Gesamtleistung erforderlich sind einzurechnen. Dies sind u. a. sämtliche Maschinen, Anlagen, Geräte und sonstige Einrichtungen zur Ausführung der Arbeiten.

Bauwasser-/ Baustromanschluss ist vom AN zu beantragen, einzurichten und vorzuhalten incl. sämtlicher Verbrauchskosten, Betrieb und Unterhalt.

Ein ggf. notwendiges Umsetzen der Baustelleneinrichtung auf Grund des Bauablaufes ist einzukalkulieren.

Die regelmäßige Reinigung der Zufahrtsstraßen nach Angabe der AG-Bauleitung ist einzukalkulieren.

Die benötigte Baustelleneinrichtung für die Schadstoffsanierung ist mit einzukalkulieren.

Inkl. 1 Monat Grundvorhaltung
Menge: 1,000 psch

**1.1.2 Vorhaltung Allg. Baustelleneinrichtung**
Vorhalten der in Vorposition beschriebenen Baustelleneinrichtung über die Grundvorhaltung
hinaus
einschl. Betrieb, Unterhalt, Reinigung, Instandhaltung, Gebühren, Heizung etc.
Abrechnung pro Woche
Menge: 4,000 Wo

**1.1.3 Bauzaun**
Liefern, Aufbauen, Vorhalten/ Unterhalten und Abbauen einer verschraubbaren Fertigumzäunung, aus Metall, bestehend aus verzinkten Rohrelementen auf Betonfüßen, als Schutzmaßnahme gegen unbefugten Zutritt auf die Baustelle in nicht zusammenhängenden Längen.
Aufbau gemäß Baustelleneinrichtungsplan bzw. Anweisung der örtlichen Bauüberwachung des AGs einschließlich Verschraubung der Elemente und Abspannen/ Gründung zur Sturmsicherung.
Einzurechnen sind:
- Liefern, aufstellen von einem verschließbare,
zweiflügelige Tore in b = 6 m, abschließbar
mit entsprechenden Schlössern inkl. 3 Schlüsseln.

inkl. Vorhaltung 1 Monat
Menge: 200,000 m

**1.1.4 Vorhaltung Bauzaun**
Bauzaun aus Vorposition über die Grundvorhaltung hinaus vorhalten inkl. tägliche Überprüfung
auf Geschlossenheit, Standfestigkeit.

Abrechnung Meter x Woche
Menge: 800,000 mWo

**1.1.5 Bauzaun, Tor 2-flg 4m**
Bauzaun Tor einrichten und während der Ausführungszeit vorhalten.
Einbauen eines 2-flg. Tores (Lichte mind. 4,0 m),
als Baustellenzufahrt,von innen absperrbar.
Mitzuliefern sind zwei zusätzliche Schlüssel,die der
Bauüberwachung zu übergeben sind, bzw. Zahlenschloss nach Absprache mit der örtlichen Bauleitung.

inkl. Vorhaltung 1 Monat
Menge: 1,000 St

**1.1.6 Bauzaun, Tor 2-flg 4m vorhalten**
Bauzauntor 2-flügelig wie vor beschrieben vorhalten und unterhalten.
Abrechnungseinheit Stück x Monate
Aus den vollen Montaten werden Teilzeiten
nach Tagen zu 1/30 des Einheitspreises vergütet.
Menge: 4,000 StWo

**1.1.7 Bauzaun-Bretterkonstruktion geschlossen**
Bretterzaun, geschlossen, aus 24 mm starken Brettern rau besäumt mit allen notwendigen Längen- und Querriegeln
aus Kanthölzern, als Baumschutzzaun einschl. der erforderlichen Kantholzstützen, sonstiger Unterkosntruktio
Höhe = ca. 2,20 m ü. GOK Aufbauen
Der Zaun ist aufzustellen un
inkl. 1 Monat Vorhaltung
Menge: 70,000 m

**1.1.8 Vorhaltung Baumschutzzaun**
Vorhaltung Bauzaun geschlossen, aus Holzbretter, von Pos. 7, über die Vorhaltezeit hinaus.

Abrechnung je m x Wochen
Menge: 280,000 mWo

**1.1.9 Bauzaun-Bretterkonstruktion abbauen**
Bretterzaun aus Pos. 7, rückbauen und abtransportieren. Sämtliche Materialien gehen in das Eigentum des AN über.
Menge: 70,000 m

**1.1.10 elektr. Nachweisführung**
Durchführung der elektronischen Nachweisführung der Abfallentsorgung gemäß der gesetzlichen
Einführung  für die gesamte Dauer der Maßnahmen sicherstellen.
Anlegen der Maßnahme, erstellen aller Begleitpapiere, Signierung, etc. im zentralen System.

Die Abrechnung erfolgt pauschal.
Menge: 1,000 psch

*Hinweis: Sonstiges*

**1.1.11 Beweissicherung**
Beweissicherung der umliegenden Gebäude (Gebäude, Verkehrswege, etc.) die von den Abbrucharbeiten beeinträchtigt werden können. Ausführung in fotodokumentarischer und schriftlicher Form vor Beginn der Abbrucharbeiten. Die Unterlagen zur Beweissicherung sind vor Beginn der Abbrucharbeiten in Papierform und digital an den AG auszuhändigen.
Menge: 1,000 psch

**1.1.12 Verkehrsrechtliche Anordnung**
Der AN hat für die geplanten Arbeiten die erforderlichen verkehrsrechtlichen Anordnungen bei der zuständigen Behörde einzuholen und die Beschilderung ( Parkverbot, Achtung Baustelle, etc. ) während der gesamten Baumaßnahme bereitzustellen und vorzuhalten.
Menge: 1,000 psch

**1.1.13 Abbruch- und Rückbaukonzept**
Erstellen und Beibringen eines vollständigen und
nachprüfbaren Abbruch- und Rückbaukonzepts inkl. Entsorgungskonzeptes.

Aus dem Konzept muss vollständig und
nachvollziehbar ersichtlich sein, wie alle Materialien
entsorgt bzw. verwertet/beseitigt werden. Das
Konzept muss für die jeweiligen
Abfallschlüsselnummern sowie die genannten
Abfallarten die entsprechend zulässigen
Entsorgungswege beinhalten. Die Freigabe der
Entsorgungswege erfolgt durch die Bauleitung.
Folgende Angaben müssen im Entsorgungskonzept
enthalten sein: LV-Position zur Entsorgung einschl.
Abfallschlüsselnummer, Anfallstelle, Menge,
Transporteur, Entsorger mit Angabe zur
Verwertung/Beseitigung mit Kontaktdaten und
Ansprechpartner einschl. der dazu erforderlichen
Genehmigungen (Transportgenehmigungen,
Zertifikate Entsorgungsfachbetrieb, etc.).

Darüber hinaus sind in dem Konzept folgende Punkte mit zu berücksichtigen:

- Abfallbilanz
- Lärmvermeidungskonzept mit Messprotokolle des Schallleistungspegel während der Bauphase
Liste der eingesetzen Baumaschinen mit Nachweis des Schallleistungspegel
- Erstellung eines Konzepts zur Staubvermeidung
Liste der eingesetzen staubarmen Baumaschinen und -geräte gemäß BG BAU
- Boden- und Grundwasserschutzkonzept zum Schutz gewachsener Bodenschichten Pläne zur Baustelleneinrichtung, va. a. der Wege, Zufahrten, Lagerung umweltgefährlicher Stoffe Vorgaben zum Umgang mit boden- und wassergefährdenden Bauchemikalien
- Fotodkumentation, Begehungsprotokolle bzgl. Umsetzung der o.g. Konzepte
- Nachweis der Schulung / Einweisung des relevanten Baustellenpersonals bzgl. Umsetzung der o.g. Konzepten

Vorlage spätestens 1 Woche vor Aufnahme der
Arbeiten.
Menge: 1,000 psch

**1.1.14 Schutzkonstruktionen**
Schutzmaßnahmen durch erstellen von staubdichten Abtrennung zu unberührten Bauteilen an angrenzenden Gebäudeteilen herstellen.
Rahmenkonstruktion aus Kantholz und Seekieferplatten,
Stärke 25 mm.
Zusätzliche Folienabschottung und staubdichtes
Abkleben der Randbereiche mit geeignetem Klebeband
Menge: 7,000 m²

*Hinweis: Provisorische Maßnahmen*

**1.1.15 Außenmauerwerk Ziegel, d = 36,5 cm T 14 - 8/II - 0,7 kg/m³**
Bestandöffnungen in Kleinflächen in den vorhandenen Umfassungwänden schließen mit Planziegel - T14
Leichthochlochziegel-Mauerwerk der monolithischen
Außenwand aus porosierten Hochlochziegeln im
Planziegelsystem.
Wärmeleitfähigkeit: Lambda = 0,14 [W/mK]
Rohdichteklasse: 0,70
Druckfestigkeitsklasse: 8
Wandstärke: 36,5 cm
DIN 1053-1 zul. Mauerwerksdruckspannung: sigma0 = 1,2
[MN/m²] ; 1,5 [MN/m²]
DIN EN 1996 charakteristische Mauerwerksdruckfestigkeit
fk = 3,1 [MN/m²] ; 3,9 [MN/m²]
nach Zulassung: Z-17.1-651
Brandschutz >= 30,0 F 90-A Brandwand REI-M 90 (mit VD)
Ausnutzungsfaktor afi <= 0,57 nach DIN EN 1996-1-2/NA
Schallschutz Rw,Bau,ref 48,2 dB (30,0 cm) (beidseitig
verputzt)
Erdbebenzone 0-3
DF-Format: 10 / 12 DF
Vermauert mit Dünnbettmörtel, vollflächig deckelnd aufgetragen
Stoßfuge: unvermörtelt, verzahnt
Mauerwerk als Ergänzung von Bestandswänden lot- und fluchtgerecht nach Zeichnung und Angabe herstellen aus Planziegeln, einschließlich erforderlicher Anfangsziegel und
Höhenausgleichsziegel

Flur UG, EG, OG: jeweils: 3,48 x 2,37 m
UG: Türöffnung: 1,01 x 2,01m
Menge: 11,000 m³

**1.1.16 Wanddruchführung mit Mörtel verschließen**
Wanddurchführung nach Rückbau von Medien bis zu 0,2m², Wandstärke 30cm  mit Mörtel verschließen.
Menge: 3,000 St

#### 1.2 Rückbauarbeiten Schulgebäude

*Hinweis: Entkernung*

**1.2.1 Rückbau und Entsorgung Nachtspeicheröfen**
Nachtspeicheröfen fachgerecht demontieren, aufnehmen und fachgerecht entsorgen.

Sicherheitsvorkehrungen: Demontage und Verpackung haben gemäß den Technischen Regeln für Gefahrstoffe (TRGS 519) zu erfolgen (Asbestverdacht bei älteren Geräten, Chromat-VI in Steinen). Die Geräte sind vor Ort staubdicht in geeignete Folien (LDPE-Folie, min. 0,2 mm) einzupacken und zu verkleben, um eine Faserfreisetzung zu verhindern.

Transport & Entsorgung: Abtransport und fachgerechte Entsorgung als gefährlicher Abfall auf einer zugelassenen Deponie/Recyclinganlage. (Entsorgungesgebühren werden separat vergütet)

Nachweis: Ein Entsorgungsnachweis (Begleitschein) ist nach Abschluss der Arbeiten vorzulegen.

Hinweis: Die Arbeiten dürfen nur von Personal mit Sachkundenachweis nach TRGS 519 durchgeführt werden.

Entsorgung über Titel 4.
Menge: 21,000 St

**1.2.2 KMF-haltige Baustoffe Decke/Dach**
Fachgerechter Ausbau, Verpackung von KMF-haltigen
Baustoffen (künstliche Mineralfasern, z. B.
Mineralwolle-Dämmstoffe älteren Baujahrs),
einschließlich aller erforderlichen Nebenleistungen
gemäß TRGS 521.
Anhaftungen von Drahtgewebe oder Alukaschierung
möglich.
Demontage / Ausbau von KMF-Dämmstoffen in
Dach-, Decken-und Zwischenwandbereichen.
Verpackung : BigBag Verpackung
· Stärke KMF : ca. 10 - 12 cm.
· Arbeitshöhe : bis ca. 4,5 m.

Abrechnung je m² Fläche.

Entsorgung über gesonderte Position.
Menge: 300,000 m²

**1.2.3 KMF-haltige Dämmung verklebt hinter Fassadenelemente**
Fachgerechter Ausbau, Verpackung von KMF-haltigen
Baustoffen (künstliche Mineralfasern, z. B.
Mineralwolle-Dämmstoffe älteren Baujahrs),
einschließlich aller erforderlichen Nebenleistungen
gemäß TRGS 521.
Anhaftungen von Drahtgewebe oder Alukaschierung
möglich.
Demontage / Ausbau von KMF-Dämmstoffen hinter den vorgesetzten Fertigteilelementen an der Fassade. Die Dämmung ist verklebt, dieser Mehraufwand ist einzukalkulieren
Verpackung : BigBag Verpackung
· Stärke KMF : ca. 8cm

Abrechnung je m² Fläche.

Entsorgung über gesonderte Position.
Menge: 50,000 m²

**1.2.4 Aufnahme Styropor Dämmplatten**
Fachgerechter Rückbau, getrennte Erfassung von
Polystyrol-Dämmstoffen (EPS/XPS) im Bereich der
Vorgehängten Betonfertigteile der Außenfassade

Aufgrund des Einbauzeitraums vor 2016 ist von einem
HBCD-haltigen Dämmstoff auszugehen.
Material : Polystyrol (EPS/XPS)
Dämmstärke : ca. 3-4 cm

Verpackung : BigBag Verpackung
Schutz angrenzender Bauteile.

Lösen und vollständige Aufnahme der Dämmplatten
einschließlich Befestigungsmittel.
Staubarme Durchführung der Arbeiten.
Getrennte Erfassung als gefährlicher Abfall.
Verpackung in geeignete, gekennzeichnete Behältnisse.
Übergabe sämtlicher Entsorgungs- und Wiegenachweise.
Sollte vor Ausführung eine Materialanalyse vorgelegt
werden, die HBCD-Freiheit nachweist, kann die
Entsorgung unter AVV 17 06 04 erfolgen.

Asbest : nein

AVV 17 06 03*
Entsorgung über gesonderte Position.
Menge: 140,000 m²

**1.2.5 Entkernung Gebäude Einbauten**
Vollständige Entkernung des Rückbauobjektes gem. u.a.
Auflistung durch Ausbau bzw. Demontage aller nicht
inerten und nicht schadstoffbelasteten Materialien
und Baustoffe.
Gebäudeteil laut Planunterlagen
Etage : KG, EG, OG/DG
Dies gilt u.a. für:

· Kunststoffeinbauten in Sanitäranlagen (WC-Deckel,
Papierkörbe etc.),
· Türen und Türzargen incl. Seitenelementen (Holz,
Glas, Metall), Sanitärtrennwände
· Fenster incl. Rahmen (Aluminium, Holz, Kunststoff),
· Beleuchtung (Scheinwerfer, Strahler,
Leuchtstoffröhren etc.),
· Lautsprecher,
· Rohrleitungen, Fallrohre, Leerrohre (Kunststoff),
· Elektrokabel und Kabelkanäle, Schaltschränke,
Steckdosen
· Kabelkanäle (Kunststoff, Alu, Metall),
· Hilfsabstützungen Decke (Metall),
· HLS Armaturen, Rohrleitungen, Ausgussbecken,
Wasserspeicher,
· Duschwannen, Urinale, Waschbecken, WC
· Heizkörper (gesondert)
· Schaltschränke, Boiler, etc.,
· Einbauschränke
· Schultafeln falls noch vorhanden
· Inneneinrichtung Stühle, Tische falls noch vorhanden
· Holztreppe (Fluchttrappe) im KiKri Bereich

Die v.g. Auflistung beinhaltet ausdrücklich keinen
Anspruch auf Vollständigkeit.

Sämtliche Hilfseinrichtungen wie Leitern, (Roll-)
Gerüste, Hubsteiger etc. sind einzurechnen.
Alle demontierten Materialien aufnehmen, ggf.
verpacken, zu den Containern
transportieren und für eine ordnungsgemäße Entsorgung
bereitstellen.

Entsorgung wird gesondert vergütet.
Menge: 360,000 m²

**1.2.6 Rückbau Wandoberflächen, Fliesen**
Rückbau von Fliesen und leichten Beschichtungen unter
Vollschutz.
AVV 17 01 01
Entsorgung über gesonderte Position.
Menge: 278,142 m²

**1.2.7 Rückbau gipsgebundene Baustoffe (Wände)**
Rückbau Gipsplatten inkl. Befestigungen an
Trockenbauwände.
Beplankung : 2-seitig
Ort : UG/EG/OG
AVV 17 08 02
Entsorgung über gesonderte Position.
Menge: 25,000 m²

**1.2.8 Unterkonstruktion Trockenbauwände entfernen**
Abbruch des Einfachständerwerks der Trennwand, aus
Holzständer bis 80/80, Stahlprofil, verzinkt,
Ständerachsabstand 625 mm, CW/UW 50
bis CW/UW 100, Blechdicke 0,7 mm, im Rahmen einer
Abbruchmaßnahme, einschl. Befestigungsmittel, auf Beton
oder an Holzbalken/-Decken befestigt, gedübelt,
komplett entfernen, Ausführung innerhalb des Bauwerks,
Ausführung in allen Geschossen, Arbeitshöhe bis 4,5 m,
Erschwernis durch horizontale und vertikale Förderwege
von der Abbruchstelle zur Bereitstellungsfläche.
Abbruch von Hand/mit handgeführten Kleingeräten,
Ausführung erschütterungsarm DIN 4150, lärmarm, Lärmpegel max. 80
dB(A), staubarm, ohne Untergrundbeschädigung, ohne
Wasserfreisetzung.
Aufgenommene Stoffe sammeln, im Behälter des AN lagern,
Behältergröße nach Wahl des AN, auf der Baustelle
bereitstellen, Abfall ist nicht gefährlich, nicht
schadstoffbelastet.
Abfallschlüssel nach AVV (Abfallverzeichnis-Verordnung)
 Metall, gemischt, Mengenermittlung nach Aufmaß.
AVV 17 04 05
Entsorgung über gesonderte Position.
Menge: 25,000 m²

**1.2.9 Rückbau Bodenbelag**
Rückbau von Teppich-, PVC- und Linoleumbelägen inkl.
Kleberresten geklebt, einschliesslich Sockelleiste.
Abfallschlüssel nach AVV (Abfallverzeichnis-Verordnung)
:
170204 Glas, Kunststoff und Holz, schadstoffbelastet

Asbest : nein
KMF : nein
PAK : nein

AVV 17 09 04
Entsorgung über gesonderte Position.
Menge: 258,000 m²

**1.2.10 Rückbau Bodenbelag Fliesen**
Rückbau von Fliesen inkl. Kleberresten geklebt,
einschliesslich Sockelleiste.
Abfallschlüssel nach AVV (Abfallverzeichnis-Verordnung):
Asbest : nein
KMF : nein
PAK : nein

AVV 17 01 01
Entsorgung über gesonderte Position.
Menge: 111,000 m²

**1.2.11 Rückbau Estrich**
Abbrechen, aufnehmen und verladen
Incl. Aufnahme und Trennung
der PE-Folie und Sortierung.
Die Entsorgung der Abfälle wird gesondert vergütet.

Stärke Estrich : ca. 5 - 6 cm,

Asbest : nein
KMF : nein
PAK : nein
AVV 17 01 01

Entsorgung über gesonderte Position.
Menge: 360,000 m²

**1.2.12 Rückbau abgehängte Metalldecke**
Rückbau abgehängte Metalldecke aus Lamellen inkl. Unterkonstruktion.
Inkl. verladen in Container.
Entsogung wird gesondert vergütet.

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
Ort: FLur und WC Anlagen
Menge: 156,000 m²

**1.2.13 Rückbau Kasettendecke**
Rückbau abgehängte Decke aus Mineralwollpressplatten inkl. verpacken der Platten in Säcke und verladen laut Gutachten ohne Schadstoffe.

Entsorgung gesonder vergütet.

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
Ort: Klassenraum, KiKi Räume
Menge: 140,000 m²

**1.2.14 Rückbau verlorene Schalung, STB-Hohlkammerdecken**
Rückbau der vollflächigen verlorenen Schalung aus Holzbrettern oder gepresste Formteilen aus Holzspäne der Stahlbeton Hohlkammer Decken. Es ist mit erhöhtem Aufwand zu rechnen, da die Schalung stark am Beton haftet. Teile die sich vorab nicht entfernen lassen sind beim Abbruch sortenrein vom Beton zu trennen.

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
Entsorgung wird gesondert vergütet.
Menge: 360,000 m²

**1.2.15 Rückbau PCB haltige Gebäudefugen**
Rückbau von PCB-haltigen Gebaudefugen Fugenmasse aufnehmen und verpacken. Die Fugenmasse ist im Außenbereich zwischen den Betonteilen eingebracht.
Die Vorschriften der TRGS 524 sind einzuhalten und einzurechnen.
PCB Gehalt laut Gutachten: 52,2 mg/kg
inkl. erforderlicher Gerüste.
Entsorgung in gesonderter Position.
Menge: 24,000 m

*Hinweis: Maschineller Abbruch*

**1.2.16 Trennschnitt Mauerwerk / Wandsäge**
Gebäudetrennschnitt Mauerwerk/Stahlbeton, dicke ca. 40cm, mittels geeigneter Wandsäge.
Eventuell benötigte Gerüste oder Abstützungen entlang der Schnittführung sind einzukalkulieren.
Gebäudehöhe ab Fundament ca. 14,35 m

Schnittführung ist den Planbeilagen zu entnehmen.
Menge: 10,000 m

**1.2.17 Trennschnitt Stb-Decken / Bodenplatte**
Trennschnitt der Stahlbetondecken und Bodenplatte, dicke ca. 25-30cm
Trennschnitt mittels geeignerter Säge, eventuell benötigte Gerüste oder Abstützungen entlang der Schnittkante sind einzukalkulieren.
Traggerüst bis  nk= 50 kN/m bei den Geschossdecken sind einzukalkulieren.

Schnittführung ist den Planbeilagen zu entnehmen.
Menge: 34,000 m

**1.2.18 Trennschnitt Dachkonstruktion**
Trennschnitt der Holz-Dachstuhl Konstruktion mit geeigneter Säge.
Eventuell benötigte Gerüste inkl. Dachfanggerüst oder Abstützungen entlang der Schnittführung sind einzukalkulieren.
Gebäudehöhe ab Fundament ca. 14,35 m,

Schnittführung ist den Planbeilagen zu entnehmen.
Menge: 11,000 m

**1.2.19 Teilabbruch Schulgebäude, UG-EG-OG**
Systematischer Totalabbruch inkl. Fundamente und Grundleitungen und Dach des Gebäudeteil  bis zur näher beschriebenen Abbruchgrenze. (Siehe beiligende Pläne)

Entkernung vorab über gesonderte Position.

Sollten im Zuge der Rückbauarbeiten weitere verdächtige Materialien erkannt werden, ist das Vorgehen mit dem Auftraggeber und der Objektüberwachung abzustimmen.

Baubeschreibung:

Der Gebäudeteil  ist ein L-Förmiger Baukörper mit Pultdachkonstruktion, der sich aufgrund der Hangsituation nach Westen als zweigeschossiger Baukörper zeigt und nach Osten als 3-geschosssiger Baukörper.  Das Gebäude schließt westlich an den zu erhaltenden Bestand an.
Es handelt sich um einen Teilabbruch. Der Abzubrechende Gebäudeteil muss durch Trennschnitte vorab getrennt werden. Die Standsicherheit des zu erhaltetenden Gebäudeteils ist gegeben.
Der Gebäudeteil wurde um ca. 2001 errichtet.

In dem Gebäudeteil befinden sich erdgeschossig ein Klassenräum, sowie WC-Anlagen die über einen Flur erschlossen werden.
Im Abzubrechendem Gebäudeteil befinde sich KEINE Treppe.  Im Obergeschoss befinden sich ebenfalls ein Klassenraum und WC-Anlagen. Im Untergeschoss befinden sich 2 KITA-Räume, sowie ebenfalls WC-Anlagen.  Im Süden am Gebäude befindet sich eine angebaute Fluchttreppe bis zum Untergeschoss.

Grundfläche Gebäude:
ca. 130 m²

umbauter Raum:
ca. 1500 m³

Gebäudebeschreibung:

Massivbau: Beton- / Ziegelmauerwerk

Nutzung: Schulgebäude

Fundament: Streifenfundamente aus Stahlbeton

Bodenplatte: Beton / Stahlbeton

Umfassungs- und Zwischenwände:
Die Umfassungswände sind als Mauerwerkswände ausgeführt mit Putz
Zwischenwände sind als Mauerwerk ausgeführt.
Die Wände sind teils mit Putz und Wandfarbe bekleidet

Decken:
Die Decke ist als Stahlbetondecke ausgeführt.

Treppen/Stufenanlagen:
Die Außentreppe (Fluchttreppe) ist als Stahltreppenkonstruktion ausgeführt  siehe separate Position

Dach:
Das Dach ist als wärmegedämmter Holzdachstuhl mit einer Stehfalzprofileindeckung ausgeführt und befindet sich auf bestehender Flachdachabdichtung. Eventuell erforderliche Gerüste für den Dachrückbau sind einzukalkulieren.

Fassade:
Die Fassade ist in Teilbereichen als Mauerwerk mit Putz ausgeführt.
Nach Westen ist das Gebäude mit einem Sichtmauerwerk (Klinker) als Vorsatzkonstruktion ausgeführt.
Nach Norden und Süden sind an der Fassade Blechbekleidungen angebracht.

Fenster:
Die Fenster mit Fensterbänke sind als farbigbeschichtete Aluminiumkonstruktion ausgeführt.
Die Innenfensterbänke sind mit Natursteinplatten ausgeführt.
Größtenteils sind an den Fenstern außenliegende Sonnenschutzeinrichtungen (Raffstore) montiert

Ver- und Entsorgung:
Wasser, Strom, Telekom sind auszubauen

Heizung:
siehe separate Position

Abwasserleitungen:
Abwasserleitungen sind auszubauen

Entsorgung:
Entsorung der Baurestmassen wird über gesonderte Positionen vergütet.
Menge: 1,000 psch

**1.2.20 Rückbau vogesetzte Fertigteilfassade**
Abbruch der Vorgehängte Stahlbeton Fertigteilfassade zwischen den Lichtbänder.
Stärke Stahlbeton ca. 10-12cm
Als Trennlage zwischen dem Mauerwerk und den Elementtafeln ist eine Lage KMF Dämmung d= ca. 20mm eingelegt. Rückbau der Trennlage siehe separate Position.
 Höhe der Fertigteile ca. 1,50 -2,00 m, Länge über die gesamte Gebaudelänge-/ -breite des abzubrechenden Teils mit Trennfugen in ca. 2,50m Abstand.
Rückbau kann maschinell erfolgen.
Menge: 142,000 m²

**1.2.21 Abbruch Stahltreppe**
Rückbau und Entsorgung der Stahltreppe. Fluchttreppe aus dem UG mit 11 Steigungen und Podest inkl. Stahlträgerkonstuktion, Handlauf und Seitenteile.

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Menge: 1,000 psch

**1.2.22 Abbruch Sonnenschutzlamellen**
Rückbau und Entsorgung Sonnenschutzlamellen aus Stahl über den Fenstern angebracht, Auskragung der Lamellen ca. 1,0 m ab Gebäudeaußenkante. Der Sonnenschutz ist in allen Geschossen auf der Südseite angebracht.

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Menge: 39,000 m

#### 1.3 Rückbauarbeiten Freiflächen

**1.3.1 Beläge ausbauen, entsorgen bis 10 cm**
Ausbauen von Betonpflaster, Kopfsteinpflaster
Reihenverlegung, Format bis ca. Kantenlängen 30 cm;
Stärke ca. 8 bis 10 cm.
Pflastersteine  mit Gerät  einschl. Pflasterbett und Randstein inkl. Fundament, abtragen, aufnehmen und abfahren.
Vergütung Entsorgung in gesonderter Position
Menge: 85,000 m²

**1.3.2 Betonrandstein, Einfassung ausbauen**
Einfassung des Traufstreifens aus Betonrandstein d= 8cm  inkl. Magerbetonkeile ausbauen und verladen.

Entsorgung wird gesondert vergütet.
Menge: 50,000 m

**1.3.3 Abbruch Kunststoff-Sportbelag, vollflächig**
Aufnehmen und verladen eines mehrschichtigen Kunststoff-Sportbelags (Tartanbelag) aus gebundenem Gummigranulat (Elastikschicht) und Nutzschicht (EPDM).
Dicke gesamt: ca. 15 - 20 mm
inkl. Reinigung der freigelegten Fläche

Entsorgung wird gesondert vergütet.
Menge: 1080,000 m²

**1.3.4 Abbruch von Asphaltdeckschicht, zerkleinern, laden und entsorgen**
Asphaltfläche bestehend aus Asphaltdeck- und
Asphalttragschicht abbrechen,
Dicke der Deck- und Tragschicht bis: ca. 5-8 cm,
Geräteeinsatz möglich,
Material soweit erforderlich profilgemäß lösen,
fachgerecht zerkleinern, laden und fachgerecht nach
Wahl des AN entsorgen.
Vergütung Entsorgung in gesonderter Position.

Die Verwertung ist nachzuweisen (Wiegeschein), Mengen
werden nach örtlichem Aufmaß ermittelt.
Menge: 1080,000 m²

**1.3.5 Abbruch Maschendrahtzaun inkl. Pfosten**
Abbruch Maschendrahtzaun verzinkt, inkl. Pfosten und Verstrebungen und Fundamente ca. 0,5x0,5m alle 2,50m.
Sortenreine Trennung Beton / Stahlteile und verladen in Container.
Höhe Maschendrahtzaun ca.
Entsorung wird gesondert vergütet.
Menge: 145,000 m

**1.3.6 Rückbau Sportgeräte / Basketballkörbe**
Rückbau von Basketballanlagen inkl. Pfosten, Anprallschutz und Fundamente.
Höhe der Pfosten ca. 3,50m
Rückbauen und verladen.

Entsorgung wird gesondert vergütet.
Menge: 4,000 St

#### 1.4 Erdarbeiten

*Hinweis: Erdarbeiten unter archäologisch oder grabunstechnisch qualifizierter Fachkraft*
Die Erdarbeiten, sowie der Oberbodenabtag bzw. Ausbau moderner Bodenbeläge darf nur unter Aufsicht einer archäologisch oder grabungstechnisch qualifizierten Fachkraft durchgeführt werden. Diese wird vom AG bestellt und beauftragt. Der AN hat für den Abtrag ungezähnte Böschungsschafeln vorzuhalten. Für die Feststellung erhaltener Bodendnekmäler ist ein Feinplanum zur archäologischen Beurteilung anzulegen. Abrechnung auf Grundlage nachfolgender Posiitonen.

Je nach Bedarf wird entweder der in den Positionen aufgeführte Minibagger oder Hydraulikbagg eingesetzt. Für die reine Vorhaltung der Geräte werden keine Stillstandszeiten abgerechnet. Lediglich für die Unterbrechung der Einsatzzeiten.

Die Einsatz und Stillstandszeiten sind vom Auftragnehmer täglich zu dokumentieren und durch den Auftraggeber bzw. die örtliche Bauüberwachung zu bestätigen.
Vergütet werden ausschließlich tatsächlich angefallene und nachgewiesene Stunden.

**1.4.1 Gelände roden und freimachen**
Freimachen des gesamten Baugeländes im Gebäudeumgriff und der Baustellenzufahrt. Roden von Sträuchern und
Bäumen wird bauseits vom örtlichen Bauhof ausgeführt.
Leistung beinhaltet jedoch Ausbau Wurzelwerk / Wurzelstöcke.
Durchwurzelte Oberbodenschicht in einer Stärke von
ca. 10 cm abziehen und abfahren.
Abfuhr und Entsorgung des anfallenden Materials
einschl. Deponiegebühr
Menge: 480,000 m²

**1.4.2 Erdarbeiten mit Minibagger bis 3,5 to**
Verrechnungssatz Baugerät Minibagger bis 3,5to-
Stundenlohnarbeiten durch Baugeräte auf Anordnung des AG ausführen. Der Verrechnungssatz für das jeweilige Gerät umfasst sämtliche Aufwendungen für den Einsatz, insbesondere Gerätevorhalte- und Betriebsstoffkosten sowie sämtliche Zuschläge einschließlich der Kosten für das Bedienungspersonal. Der Verrechnungssatz gilt für das zum Zeitpunkt des Abrufes einsatzbereit auf der Baustelle befindliche Baugerät. Minibagger mit flacher Räumschaufel (Böschungslöffel) für baubegleitende archäologische Ausgrabungen.

Leistung: Aushubarbeiten, sowie herstellen einer Feinplanie
Menge: 30,000 h

**1.4.3 Erdarbeiten mit Hydraulikbagger bis 15 to**
Verrechnungssatz Baugerät Bagger bis 15to -
Stundenlohnarbeiten durch Baugeräte auf Anordnung des AG ausführen. Der Verrechnungssatz für das jeweilige Gerät umfasst sämtliche Aufwendungen für den Einsatz, insbesondere Gerätevorhalte- und Betriebsstoffkosten sowie sämtliche Zuschläge einschließlich der Kosten für das Bedienungspersonal. Der Verrechnungssatz gilt für das zum Zeitpunkt des Abrufes einsatzbereit auf der Baustelle befindliche Baugerät. Bagger mit flacher Räumschaufel (Böschungslöffel) für baubegleitende archäologische Ausgrabungen.

Leistung: Aushubarbeiten, sowie herstellen einer Feinplanie
Menge: 70,000 h

**1.4.4 Aushub auf Lagerplatz fördern**
beförderung des anfallanenden Aushubmaterials der durch archäologisch begleiteten Erdarbeiten auf einen Lagerplatz innerhalt der Baustelleneinrichtungspläche.

Abrechnung nach Kubatur.
Menge: 500,000 m³

**1.4.5 Stillstandzeiten Minibagger bis 3,5 to**
Vergütung von Stillstandszeiten eines eingesetzten Minibaggers bis 3,5 t infolge von Unterbrechungen der Erdarbeiten durch archäologische Untersuchungen, Anweisungen der archäologischen Fachkraft oder fehlende Freigaben.
Die Stillstandszeiten sind vom Auftragnehmer täglich zu dokumentieren und durch den Auftraggeber bzw. die örtliche Bauüberwachung zu bestätigen.
Vergütet werden ausschließlich tatsächlich angefallene und nachgewiesene Stillstandszeiten.
In den Einheitspreis einzurechnen sind sämtliche Kosten für das Gerät inkl. Bedienpersonal, Vorhaltung sowie entgangene Geräteleistung.
Abrechnung erfolgt je angefangene Stunde.
Menge: 5,000 h

**1.4.6 Stillstandszeiten Hydraulikbagger bis 15 to**
Verrechnungssatz Baugerät Bagger bis 15to -
Stundenlohnarbeiten durch Baugeräte auf Anordnung des AG ausführen. Der Verrechnungssatz für das jeweilige Gerät umfasst sämtliche Aufwendungen für den Einsatz, insbesondere Gerätevorhalte- und Betriebsstoffkosten sowie sämtliche Zuschläge einschließlich der Kosten für das Bedienungspersonal. Der Verrechnungssatz gilt für das zum Zeitpunkt des Abrufes einsatzbereit auf der Baustelle befindliche Baugerät. Bagger mit flacher Räumschaufel (Böschungslöffel) für baubegleitende archäologische Ausgrabungen.

Leistung: Aushubarbeiten, sowie herstellen einer Feinplanie
Menge: 5,000 h

#### 1.5 Entsorgung

*Hinweis: Entsorgung*
Der Auftragnehmer übernimmt die Pflichten des Auftraggebers zur Verwertung und Beseitigung der Materialien. Dies gilt insbesondere für gemäß AVV eingestufte gefährliche Abflälle (Durchführung Elektronisches Nachweisverfahren). Die Verwertungs- und Deponierungskosten sowie sämtliche Abfallgebühren sind in die nachfolgenden Positionen einzukalkulieren. Im Deponierungsfall Vergütung unter Berücksichtigung der Einstufung des Deponiebetreibers. Weiterhin sind in die Einheitspreise sämtliche Transportarbeiten wie z.B. Verbringung zu den Verwertungs- bzw. Entsorgungsstellen, Transporte in Zwischenlager, Verwiegungsstellen etc. einzurechnen.

In Bezug auf die anfallenden Materialien gilt, dass gemäß Kreislaufwirtschafts- und Abfallgesetz (KrW-/AbfG) die Verwertung Vorrang vor der Beseitigung hat.

Zum Umfang der Deklarationsanalytik siehe Baubeschreibung. Falls erforderlich werden bauseits Deklarationsanalysen des zu Entsorgenden Materials erstellt. Dies ist frühzeitig bei der Bauleitung zu fordern!

Alle beim Abbruch anfallenden Hölzer sind gemäß
der Verordnung über die Entsorgung von Altholz
(AltholzV) den entsprechenden Altholzkategorien
zuzuordnen (gemäß Tabelle AltholzV AII-AIV).
Gefährliche Abfälle bedingen einer weiteren
Unterteilung unter Berücksichtigung der Vorgaben
des LfU.

Abfallbehälter/-container für
schadstoffkontaminierte/-haltige Abfälle müssen
geschlossen und verschließbar sowie entsprechend
gekennzeichnet sein. Größe und Anzahl sowie
Terminierung in Abhängigkeit von den anfallenden
Materialien sowie der zugewiesenen Stellplatzgröße
unter Berücksichtigung der Abmessungen der
Zufahrtswege. Alle diesbezüglich anfallenden Kosten (Behälterstellung, Vorhaltung,Befüllung/Entleerung, Transporte, Verwiegungen, Nachweise etc.) sind bei den jeweiligen LV- Positionen einzurechnen. Analog gilt dies für alle Verlade- und Abladevorgänge sowie Reinigungen der Abfallbehältnisse.

Nachweis der Mengen der verwertbaren und nicht
verwertbaren Materialien über Wiegescheine
(öffentliche, geeichte Waage).

Der Bieter hat in allen Entsorgungpositionen verbindlich und eindeutig die von Ihm vorgesehene Anlage oder Deponie anzugeben.

*Hinweis: AVV 1602 Elektrische und elektronische Geräte und deren Bauteile*

**1.5.1 Abfall nicht gefährlich AVV160214 nicht schadstoffbelastet LKW AN transp. entsorgen Vergüt.Entsorg. AN**
Abfälle aus elektrischen und elektronischen Geräten,
nicht gefährlich, Abfallschlüssel nach AVV (Abfallverzeichnis-Verordnung) 160214 gebrauchte Geräte,
nicht schadstoffbelastet,
in Behälter auf Baustelle lagernd, mit LKW des AN transportieren, entsorgen, max. Gesamtgewicht ohne Beschränkung, Behältergröße nach Wahl des AN, zum Lager/zur Anlage nach Wahl des AN,

Anlage (Bezeichnung/Ort) '....................................................'
vom Bieter einzutragen,
Vergütung der Entsorgung übernimmt AN, Mengenermittlung nach Wiegekarte.
Menge: 5,000 t

**1.5.2 Abfall gefährlich AVV160212 gebrauchte Geräte, die freies Asbest enthalten**
Abfälle aus elektrischen und elektronischen Geräten,
gefährlich, Abfallschlüssel nach AVV (Abfallverzeichnis-Verordnung) 160212 gebrauchte Geräte,die freies Asbest enthalten
schadstoffbelastet,
in Behälter auf Baustelle lagernd, mit LKW des AN transportieren, entsorgen, max. Gesamtgewicht ohne Beschränkung, Behältergröße nach Wahl des AN, zum Lager/zur Anlage nach Wahl des AN,

Anlage (Bezeichnung/Ort) '....................................................'
vom Bieter einzutragen,
Vergütung der Entsorgung übernimmt AN, Mengenermittlung nach Wiegekarte.
Menge: 5,000 t

*Hinweis: AVV 1701 Beton, Ziegel, Fliesen und Keramik*
Deklarationsanalytik erfolgt durch den AG nach ZTVwwG-StB By 05
RW1-Material (uneingeschränkt verwertungsfähig)
RW 2 Material (eingeschränkt verwertungsfähig)
>RW 2 Material (nicht verwertungsfähig)

**1.5.3 Abfall AVV170101 RW 1 LKW AN transp. entsorgen Vergüt.Entsorg. AN**
Bau- und Abbruchabfälle, Beton, Ziegel, Fliesen und Keramik,
nicht gefährlich, Abfallschlüssel nach AVV (Abfallverzeichnis-Verordnung) 170101 Beton,
 Bauschutt RW1
auf Baustelle lagernd, laden, mit LKW des AN transportieren, entsorgen, max. Gesamtgewicht ohne Beschränkung, zum Lager/zur Anlage nach Wahl des AN,

Anlage (Bezeichnung/Ort) '....................................................'
vom Bieter einzutragen,
Vergütung der Entsorgung übernimmt AN, Mengenermittlung nach Wiegekarte.
Menge: 550,000 t

**1.5.4 Abfall AVV170107 RW1 LKW AN transp. entsorgen Vergüt.Entsorg. AN**
Bau- und Abbruchabfälle, Beton, Ziegel, Fliesen und Keramik,
Abfallschlüssel nach AVV (Abfallverzeichnis-Verordnung) 170107 Gemische aus Beton, Ziegel, Fliesen und Keramik,
Bauschutt RW 1,
auf Baustelle lagernd, laden, mit LKW des AN transportieren, entsorgen, max. Gesamtgewicht ohne Beschränkung, zum Lager/zur Anlage nach Wahl des AN,

Anlage (Bezeichnung/Ort) '....................................................'
vom Bieter einzutragen,
Vergütung der Entsorgung übernimmt AN, Mengenermittlung nach Wiegekarte.
Menge: 250,000 t

**1.5.5 Entsorgung Bauschutt Z 2**
Laden und Entsorgen von mineralischen Abfällen eingestuft als Z 2 Material nach LAGA M 20, entspr. Leifaden zur Verfüllung

auf Baustelle lagernd, laden, mit LKW des AN transportieren, entsorgen, max. Gesamtgewicht ohne Beschränkung, zum Lager/zur Anlage nach Wahl des AN,

Anlage (Bezeichnung/Ort) '....................................................'
vom Bieter einzutragen,
Vergütung der Entsorgung übernimmt AN, Mengenermittlung nach Wiegekarte.
Menge: 10,000 t

**1.5.6 AVVEntsorgung Bauschutt DK 1**
Laden und Entsorgen von mineralischen Abfällen eingestuft als DK1 Materian nach Deponieverordnung

auf Baustelle lagernd, laden, mit LKW des AN transportieren, entsorgen, max. Gesamtgewicht ohne Beschränkung, zum Lager/zur Anlage nach Wahl des AN,

Anlage (Bezeichnung/Ort) '....................................................'
vom Bieter einzutragen,
Vergütung der Entsorgung übernimmt AN, Mengenermittlung nach Wiegekarte.
Menge: 10,000 t

*Hinweis: AVV 1702 Holz, Glas und Kunstoff*

**1.5.7 Abfall nicht gefährlich AVV170201 nicht schadstoffbelastet LKW AN transp. entsorgen Vergüt.Entsorg. AN**
Bau- und Abbruchabfälle, Holz, Glas und Kunststoff,
nicht gefährlich, Abfallschlüssel nach AVV (Abfallverzeichnis-Verordnung) 170201 Bau-/Abbruchabfall Holz,
nicht schadstoffbelastet, Altholzkategorie A II,
in Behälter auf Baustelle lagernd, mit LKW des AN transportieren, entsorgen, max. Gesamtgewicht ohne Beschränkung, Behältergröße nach Wahl des AN, zum Lager/zur Anlage nach Wahl des AN,

Anlage (Bezeichnung/Ort) '....................................................'
vom Bieter einzutragen,
Vergütung der Entsorgung übernimmt AN, Mengenermittlung nach Wiegekarte.
Menge: 25,000 t

**1.5.8 Abfall nicht gefährlich AVV170202 nicht schadstoffbelastet LKW AN transp. entsorgen Vergüt.Entsorg. AN**
Bau- und Abbruchabfälle, Holz, Glas und Kunststoff,
nicht gefährlich, Abfallschlüssel nach AVV (Abfallverzeichnis-Verordnung) 170202 Bau-/Abbruchabfall, Glas,
nicht schadstoffbelastet,
in Behälter auf Baustelle lagernd, mit LKW des AN transportieren, entsorgen, max. Gesamtgewicht ohne Beschränkung, Behältergröße nach Wahl des AN, zum Lager/zur Anlage nach Wahl des AN,

Anlage (Bezeichnung/Ort) '....................................................'
vom Bieter einzutragen,
Vergütung der Entsorgung übernimmt AN, Mengenermittlung nach Wiegekarte.
Menge: 7,000 t

**1.5.9 Abfall nicht gefährlich AVV170203 nicht schadstoffbelastet LKW AN transp. entsorgen Vergüt.Entsorg. AN**
Bau- und Abbruchabfälle, Holz, Glas und Kunststoff,
nicht gefährlich, Abfallschlüssel nach AVV (Abfallverzeichnis-Verordnung) 170203 Bau-/Abbruchabfall, Kunststoff,
nicht schadstoffbelastet,
in Behälter auf Baustelle lagernd, mit LKW des AN transportieren, entsorgen, max. Gesamtgewicht ohne Beschränkung, Behältergröße nach Wahl des AN, zum Lager/zur Anlage nach Wahl des AN,

Anlage (Bezeichnung/Ort) '....................................................'
vom Bieter einzutragen,
Vergütung der Entsorgung übernimmt AN, Mengenermittlung nach Wiegekarte.
Menge: 15,000 t

*Hinweis: AVV 1703 Bitumengemische, Kohlenteer und teerhaltige Produkte*

**1.5.10 Abfall nicht gefährlich AVV170301* nicht schadstoffbelastet LKW AN transp. entsorgen Vergüt.Entsorg. AN**
Bau- und Abbruchabfälle, Bitumengemische, Kohlenteer und teerhaltige Produkte,
nicht gefährlich, Abfallschlüssel nach AVV (Abfallverzeichnis-Verordnung) 170301* kohlenteerhaltige Bitumengemische
in Behälter auf Baustelle lagernd, mit LKW des AN transportieren, entsorgen, max. Gesamtgewicht ohne Beschränkung, Behältergröße nach Wahl des AN, zum Lager/zur Anlage nach Wahl des AN,

Anlage (Bezeichnung/Ort) '....................................................'
vom Bieter einzutragen,
Vergütung der Entsorgung übernimmt AN, Mengenermittlung nach Wiegekarte.
Menge: 1,000 t

**1.5.11 Abfall nicht gefährlich AVV170302 nicht schadstoffbelastet LKW AN transp. entsorgen Vergüt.Entsorg. AN**
Bau- und Abbruchabfälle, Bitumengemische, Kohlenteer und teerhaltige Produkte,
nicht gefährlich, Abfallschlüssel nach AVV (Abfallverzeichnis-Verordnung) 170302 Bitumengemische,
nicht schadstoffbelastet,
in Behälter auf Baustelle lagernd, mit LKW des AN transportieren, entsorgen, max. Gesamtgewicht ohne Beschränkung, Behältergröße nach Wahl des AN, zum Lager/zur Anlage nach Wahl des AN,

Anlage (Bezeichnung/Ort) '....................................................'
vom Bieter einzutragen,
Vergütung der Entsorgung übernimmt AN, Mengenermittlung nach Wiegekarte.
Menge: 4,500 t

*Hinweis: AVV 1704 Metalle (einschließlich Legierungen)*

**1.5.12 Abfall nicht gefährlich AVV170407 nicht schadstoffbelastet LKW AN transp. entsorgen Vergüt.Entsorg. AN**
Bau- und Abbruchabfälle, Metalle,
nicht gefährlich, Abfallschlüssel nach AVV (Abfallverzeichnis-Verordnung) 170407 Metall, gemischt,
nicht schadstoffbelastet,
auf Baustelle lagernd, laden, mit LKW des AN transportieren, entsorgen, max. Gesamtgewicht ohne Beschränkung, zum Lager/zur Anlage nach Wahl des AN,

Anlage (Bezeichnung/Ort) '....................................................'
vom Bieter einzutragen,
Vergütung der Entsorgung übernimmt AN, Mengenermittlung nach Wiegekarte.
Menge: 10,000 t

**1.5.13 Abfall nicht gefährlich AVV170411 nicht schadstoffbelastet LKW AN transp. entsorgen Vergüt.Entsorg. AN**
Bau- und Abbruchabfälle, Metalle,
nicht gefährlich, Abfallschlüssel nach AVV (Abfallverzeichnis-Verordnung) 170411 Kabel,
nicht schadstoffbelastet,
auf Baustelle lagernd, laden, mit LKW des AN transportieren, entsorgen, max. Gesamtgewicht ohne Beschränkung, zum Lager/zur Anlage nach Wahl des AN,

Anlage (Bezeichnung/Ort) '....................................................'
vom Bieter einzutragen,
Vergütung der Entsorgung übernimmt AN.
Menge: 10,000 t

*Hinweis: AVV 1705 Boden, Steine und Baggergut*

**1.5.14 Abfall AVV170504 Z0 LKW AN transp. entsorgen Vergüt.Entsorg. AN**
Bau- und Abbruchabfälle, Boden, Steine und Baggergut,
nicht gefährlich, Abfallschlüssel nach AVV (Abfallverzeichnis-Verordnung) 170504 Boden/Steine,
, Zuordnung Z 0 (uneingeschränkter Einbau), nach LAGA 1997 Boden,
auf Baustelle lagernd, in Behälter AN laden, mit LKW des AN transportieren, entsorgen, max. Gesamtgewicht ohne Beschränkung, Behältergröße nach Wahl des AN, zum Lager/zur Anlage nach Wahl des AN,

Anlage (Bezeichnung/Ort) '....................................................'
vom Bieter einzutragen,
Vergütung der Entsorgung übernimmt AN, Mengenermittlung nach Wiegekarte.
Menge: 500,000 t

**1.5.15 Abfall AVV170504 Z1.1 LKW AN transp. entsorgen Vergüt.Entsorg. AN**
Bau- und Abbruchabfälle, Boden, Steine und Baggergut,
nicht gefährlich, Abfallschlüssel nach AVV (Abfallverzeichnis-Verordnung) 170504 Boden/Steine,
 Zuordnung Z 1.1, nach LAGA 1997 Boden, TRGS 524, DGUV-Regel 101-004,
auf Baustelle lagernd, in Behälter AN laden, mit LKW des AN transportieren, entsorgen, max. Gesamtgewicht ohne Beschränkung, Behältergröße nach Wahl des AN, zum Lager/zur Anlage nach Wahl des AN,

Anlage (Bezeichnung/Ort) '....................................................'
vom Bieter einzutragen,
Vergütung der Entsorgung übernimmt AN, Mengenermittlung nach Wiegekarte.
Menge: 300,000 t

**1.5.16 Abfall AVV170504 Z1.2 LKW AN transp. entsorgen Vergüt.Entsorg. AN**
Bau- und Abbruchabfälle, Boden, Steine und Baggergut,
nicht gefährlich, Abfallschlüssel nach AVV (Abfallverzeichnis-Verordnung) 170504 Boden/Steine,
 Zuordnung Z 1.2, nach LAGA 1997 Boden, TRGS 524, DGUV-Regel 101-004,
auf Baustelle lagernd, in Behälter AN laden, mit LKW des AN transportieren, entsorgen, max. Gesamtgewicht ohne Beschränkung, Behältergröße nach Wahl des AN, zum Lager/zur Anlage nach Wahl des AN,

Anlage (Bezeichnung/Ort) '....................................................'
vom Bieter einzutragen,
Vergütung der Entsorgung übernimmt AN, Mengenermittlung nach Wiegekarte.
Menge: 50,000 t

**1.5.17 Abfall AVV170504 Z2 LKW AN transp. entsorgen Vergüt.Entsorg. AN**
Bau- und Abbruchabfälle, Boden, Steine und Baggergut,
Abfallschlüssel nach AVV (Abfallverzeichnis-Verordnung) 170504 Boden/Steine,
 Zuordnung Z 2, nach LAGA 1997 Boden, TRGS 524, DGUV-Regel 101-004,
auf Baustelle lagernd, in Behälter AN laden, mit LKW des AN transportieren, entsorgen, max. Gesamtgewicht ohne Beschränkung, Behältergröße nach Wahl des AN, zum Lager/zur Anlage nach Wahl des AN bis Deponieklasse II

Anlage (Bezeichnung/Ort) '....................................................'
vom Bieter einzutragen,
Vergütung der Entsorgung übernimmt AN, Mengenermittlung nach Wiegekarte.
Menge: 5,000 t

**1.5.18 Abfall AVV170504 >Z2 LKW AN transp. entsorgen Vergüt.Entsorg. AN**
Bau- und Abbruchabfälle, Boden, Steine und Baggergut,
Abfallschlüssel nach AVV (Abfallverzeichnis-Verordnung) 170504 Boden/Steine,
 Zuordnung >Z 2, nach LAGA 1997 Boden, TRGS 524, DGUV-Regel 101-004,
auf Baustelle lagernd, in Behälter AN laden, mit LKW des AN transportieren, entsorgen, max. Gesamtgewicht ohne Beschränkung, Behältergröße nach Wahl des AN, zum Lager/zur Anlage nach Wahl des AN bis Deponieklasse II

Anlage (Bezeichnung/Ort) '....................................................'
vom Bieter einzutragen,
Vergütung der Entsorgung übernimmt AN, Mengenermittlung nach Wiegekarte.
Menge: 5,000 t

*Hinweis: AVV 1706 Dämmmaterial und asbesthaltige Baustoffe*

**1.5.19 Abfall gefährlich AVV170603* schadstoffbelastet LKW AN transp. entsorgen Vergüt.Entsorg. AN**
Bau- und Abbruchabfälle,
gefährlich, Abfallschlüssel nach AVV (Abfallverzeichnis-Verordnung) 170603* Dämmstoff,
schadstoffbelastet, Schadstoff alte Mineralwolle TRGS 521, auf Gelände/Fläche des AG lagernd, in Behälter AN laden, mit LKW des AN transportieren, entsorgen, max. Gesamtgewicht ohne Beschränkung, Behältergröße nach Wahl des AN, zum Lager/zur Anlage nach Wahl des AN,

Anlage (Bezeichnung/Ort) '....................................................'
vom Bieter einzutragen,
Entsorgungsnachweis gemäß Nachweisverordnung ist erforderlich, Vergütung der Entsorgung übernimmt AN, Mengenermittlung nach Wiegekarte.
Menge: 5,000 t

**1.5.20 Abfall nicht gefährlich AVV170604 nicht schadstoffbelastet LKW AN transp. entsorgen Vergüt.Entsorg. AN**
Bau- und Abbruchabfälle,
gefährlich, Abfallschlüssel nach AVV (Abfallverzeichnis-Verordnung) 170604 Dämmstoff,
nicht schadstoffbelastet, auf Gelände/Fläche des AG lagernd, in Behälter AN laden, mit LKW des AN transportieren, entsorgen, max. Gesamtgewicht ohne Beschränkung, Behältergröße nach Wahl des AN, zum Lager/zur Anlage nach Wahl des AN,

Anlage (Bezeichnung/Ort) '....................................................'
vom Bieter einzutragen,
Entsorgungsnachweis gemäß Nachweisverordnung ist erforderlich, Vergütung der Entsorgung übernimmt AN, Mengenermittlung nach Wiegekarte.
Menge: 3,500 t

*Hinweis: AVV 1708 Baustoffe auf Gipsbasis*

**1.5.21 Abfall nicht gefährlich AVV170802 nicht schadstoffbelastet LKW AN transp. entsorgen Vergüt.Entsorg. AN**
Bau- und Abbruchabfälle auf Gipsbasis,
nicht gefährlich, Abfallschlüssel nach AVV (Abfallverzeichnis-Verordnung) 170802 Baustoff auf Gipsbasis,
nicht schadstoffbelastet,
in Behälter auf Baustelle lagernd, mit LKW des AN transportieren, entsorgen, max. Gesamtgewicht ohne Beschränkung, Behältergröße nach Wahl des AN, zum Lager/zur Anlage nach Wahl des AN,

Anlage (Bezeichnung/Ort) '....................................................'
vom Bieter einzutragen,
Vergütung der Entsorgung übernimmt AN, Mengenermittlung nach Wiegekarte.
Menge: 2,500 t

*Hinweis: AVV 1709 Sonstige Bau- und Abbruchabfälle*

**1.5.22 Abfall nicht gefährlich AVV170904 nicht schadstoffbelastet LKW AN transp. entsorgen Vergüt.Entsorg. AN**
Sonstige Bau- und Abbruchabfälle,
nicht gefährlich, Abfallschlüssel nach AVV (Abfallverzeichnis-Verordnung) 170904 gemischte Bau- und Abbruchabfälle,
nicht schadstoffbelastet,
in Behälter auf Baustelle lagernd, mit LKW des AN transportieren, entsorgen, max. Gesamtgewicht ohne Beschränkung, Behältergröße nach Wahl des AN, zum Lager/zur Anlage nach Wahl des AN,

Anlage (Bezeichnung/Ort) '....................................................'
vom Bieter einzutragen,
Vergütung der Entsorgung übernimmt AN, Mengenermittlung nach Wiegekarte.
Menge: 3,000 t

**1.5.23 Abfall gefährlich AVV170901 nicht schadstoffbelastet LKW AN transp. entsorgen Vergüt.Entsorg. AN**
Sonstige Bau- und Abbruchabfälle,
gefährlich, Abfallschlüssel nach AVV (Abfallverzeichnis-Verordnung) 170902 Bau- und Abbruchabfälle, die PCB enthalten
in Behälter auf Baustelle lagernd, mit LKW des AN transportieren, entsorgen, max. Gesamtgewicht ohne Beschränkung, Behältergröße nach Wahl des AN, zum Lager/zur Anlage nach Wahl des AN,

Anlage (Bezeichnung/Ort) '....................................................'
vom Bieter einzutragen,
Vergütung der Entsorgung übernimmt AN, Mengenermittlung nach Wiegekarte.
Menge: 0,200 t

#### 1.6 Stundenlohnarbeiten

**1.6.1 Vorarbeiter-/in inkl. Kosten/Zuschläfe**
Stundenlohnarbeiten durch Vorarbeiter/-in
der Verrechnungssatz für die jeweilige Arbeitskraft umfasst sämtliche Aufwendungen wie Lohn- und Gehaltskosten, Lohn- und Gehaltsnebenkosten, Zuschläge, lohngebundene und lohnabhängige Kosten, sonstige Sozialkosten, Gemeinkosten, Wagnis und Gewinn.
Menge: 10,000 h

**1.6.2 Facharbeiter-/in inkl. Kosten/Zuschläge**
Stundenlohnarbeiten durch Facharbeiter/-in
der Verrechnungssatz für die jeweilige Arbeitskraft umfasst sämtliche Aufwendungen wie Lohn- und Gehaltskosten, Lohn- und Gehaltsnebenkosten, Zuschläge, lohngebundene und lohnabhängige Kosten, sonstige Sozialkosten, Gemeinkosten, Wagnis und Gewinn.
Menge: 50,000 h

**1.6.3 Bauhelfer-/in inkl. Kosten/Zuschläge**
Stundenlohnarbeiten durch Bauhelfer/-in
der Verrechnungssatz für die jeweilige Arbeitskraft umfasst sämtliche Aufwendungen wie Lohn- und Gehaltskosten, Lohn- und Gehaltsnebenkosten, Zuschläge, lohngebundene und lohnabhängige Kosten, sonstige Sozialkosten, Gemeinkosten, Wagnis und Gewinn.
Menge: 50,000 h

**1.6.4 Minibagger inkl. Fahrer bis 3,5t**
Minibagger, mit Fahrer/-in, einsetzen,
der Verrechnungssatz für die jeweilige Arbeitskraft umfasst sämtliche Aufwendungen wie Lohn- und Gehaltskosten, Lohn- und Gehaltsnebenkosten, Zuschläge, lohngebundene und lohnabhängige Kosten, sonstige Sozialkosten, Gemeinkosten, Wagnis und Gewinn.
der Verrechnungssatz für das Gerät umfasst sämtliche Aufwendungen für den Betrieb, Gemeinkosten, Wagnis und Gewinn, Fahrwerk mit Bereifung, Masse im Betriebszustand bis 3,5t.
Menge: 5,000 h

**1.6.5 Radlader inkl. Fahrer bis 18kW**
Radlader, mit Fahrer/-in, einsetzen,
der Verrechnungssatz für die jeweilige Arbeitskraft umfasst sämtliche Aufwendungen wie Lohn- und Gehaltskosten, Lohn- und Gehaltsnebenkosten, Zuschläge, lohngebundene und lohnabhängige Kosten, sonstige Sozialkosten, Gemeinkosten, Wagnis und Gewinn.
der Verrechnungssatz für das Gerät umfasst sämtliche Aufwendungen für den Betrieb, Gemeinkosten, Wagnis und Gewinn, Motorleistung bis 18 kW
Menge: 5,000 h

**1.6.6 LKW inkl. Fahrer 8-12t**
LKW, mit Fahrer/-in, einsetzen,
der Verrechnungssatz für die jeweilige Arbeitskraft umfasst sämtliche Aufwendungen wie Lohn- und Gehaltskosten, Lohn- und Gehaltsnebenkosten, Zuschläge, lohngebundene und lohnabhängige Kosten, sonstige Sozialkosten, Gemeinkosten, Wagnis und Gewinn.
der Verrechnungssatz für das Gerät umfasst sämtliche Aufwendungen für den Betrieb, Gemeinkosten, Wagnis und Gewinn, Nutzlast 8 bis 12t, Kipper.
Menge: 5,000 h

**1.6.7 Hydraulikbagger inkl. Fahrer 15-20t**
Hydraulikbagger, mit Fahrer/-in, einsetzen,
der Verrechnungssatz für die jeweilige Arbeitskraft umfasst sämtliche Aufwendungen wie Lohn- und Gehaltskosten, Lohn- und Gehaltsnebenkosten, Zuschläge, lohngebundene und lohnabhängige Kosten, sonstige Sozialkosten, Gemeinkosten, Wagnis und Gewinn.
der Verrechnungssatz für das Gerät umfasst sämtliche Aufwendungen für den Betrieb, Gemeinkosten, Wagnis und Gewinn, Fahrwerk mit Bereifung, Masse im Betriebszustand 15-20t
Menge: 10,000 h

**1.6.8 Abbruchammer**
Abbruchhammer, einsetzen,
der Verrechnungssatz für die jeweilige Arbeitskraft umfasst sämtliche Aufwendungen wie Lohn- und Gehaltskosten, Lohn- und Gehaltsnebenkosten, Zuschläge, lohngebundene und lohnabhängige Kosten, sonstige Sozialkosten, Gemeinkosten, Wagnis und Gewinn.
der Verrechnungssatz für das Gerät umfasst sämtliche Aufwendungen für den Betrieb, Gemeinkosten, Wagnis und Gewinn.
Menge: 10,000 h

**1.6.9 Kompressor bis 3m³ inkl. Bedienung**
Trennschleifer einschl. Trennscheiben, mit Bedienungspersonal, einsetzen,
der Verrechnungssatz für die jeweilige Arbeitskraft umfasst sämtliche Aufwendungen wie Lohn- und Gehaltskosten, Lohn- und Gehaltsnebenkosten, Zuschläge, lohngebundene und lohnabhängige Kosten, sonstige Sozialkosten, Gemeinkosten, Wagnis und Gewinn.
der Verrechnungssatz für das Gerät umfasst sämtliche Aufwendungen für den Betrieb, Gemeinkosten, Wagnis und Gewinn, Handgerät, für Metall.
Menge: 10,000 h

**1.6.10 Trennschleifer inkl. Bedienung**
Trennschleifer einschl. Trennscheiben, mit Bedienungspersonal, einsetzen,
der Verrechnungssatz für die jeweilige Arbeitskraft umfasst sämtliche Aufwendungen wie Lohn- und Gehaltskosten, Lohn- und Gehaltsnebenkosten, Zuschläge, lohngebundene und lohnabhängige Kosten, sonstige Sozialkosten, Gemeinkosten, Wagnis und Gewinn.
der Verrechnungssatz für das Gerät umfasst sämtliche Aufwendungen für den Betrieb, Gemeinkosten, Wagnis und Gewinn, Handgerät, für Metall.
Menge: 10,000 h

**1.6.11 Kernbohrung Beton Durchm 200-250mm**
Kernbohrung, Untergrundfläche senkrecht, aus unbewehrtem Beton, Normalbeton, Bohrdurchmesser über 200 bis 250 mm, Bohrtiefe über 30 bis 35 cm, einschl. Lösen des Bohrkerns aus dem Gefüge, Wichte des Abbruchstoffes DIN EN 1991-1-1 24 kN/m3, Arbeitshöhe bis 2 m,
Geräteeinsatz ist möglich, max. Gesamtgewicht bis 5 t, Ausführung innerhalb des Bauwerks, Ausführung im Kellergeschoss, aufgenommene Stoffe zur Entsorgung sortieren, sammeln, ohne Zerkleinerung, im Behälter des AN lagern, Behältergröße nach Wahl des AN, auf LKW des AN laden,
Abfall ist nicht gefährlich, nicht schadstoffbelastet, Zuordnung Z 0 (uneingeschränkter Einbau),
die Entsorgung wird gesondert vergütet.
Menge: 3,000 St

**1.6.12 Betonstahl durchschneiden**
Betonstahl durchschneiden (nomineller Stabquerschnitt) bei einer Einzelquerschnittsfläche größer als 2 cm2 je Schnittfläche.
Menge: 500,000 cm²
